# Schwimmbad-Mosaikschule
Angebotsaufforderung (GAEB 90, DA83)
DV-Nummer: 2023-039
Währung: EUR
Auftraggeber: Zweckverband Kinderzentrum und Schule, Karl-Lochner-Str. 8,

## Sanierung Schwimmbadtechnik 15.04.26
Datum: 15.04.26

### Titel 01 Schwimmbadtechnik nach DIN 18381

*Hinweis*
Schwimmbad Verfahrensbeschreibung

Umstellung Badewasseraufbereitung auf Ozon-Brom eines
270m³ großen Therapiebeckens
Das nachstehend beschriebene Verfahren dient zur
Aufbereitung des Schwimmbadwassers gemäß der DIN
19643-5 "Aufbereitung von Schwimm- und
Badebeckenwasser - Teil 5: Verfahrenskombinationen mit
Nutzung von Brom als Desinfektionsmittel, erzeugt
durch Ozonung bromidreichen Wassers".
Aus dem Schwallwasserbehälter, in dem gleichzeitig
auch das Frischwasser nachgespeist wird, entnehmen
die beiden Umwälzpumpen das Rohwasser. Dem
Frischwasser wird mengenproportional Natrium-Bromid
zudosiert. Die pH-Wert Korrekturmittelzugabe erfolgt
in der gemeinsamen Pumpensaugleitung. Dem
Rohwasser wird pumpendruckseitig Flockungsmittel
zudosiert. Danach erfolgt in der
Ozongas-Wasser-Vermischungsstelle die Zugabe von Ozon.
Das ozonisierte Wasser wird nun über den
Reaktions- und Ausgasebehälter und danach über den
Zweischichtfilter, alternativ gemäß DIN über einen
Einschichtfilter, gefördert. Vor der Wassererwärmung
wird nach dem Zweischichtfilter ein Teilstrom des
Filtrats über einen kleinen Sorptionsfilter gefahren
und vor dem Reaktionsbehälter wieder zurück in den
ozonisierten Hauptstrom geführt. Der Hauptstrom des
Filtrats wird mit einem Gegenstromapparat (im
Bypass) erwärmt.

Das Wasser gelangt nun als Reinwasser in das
Schwimmbecken. Über die Überlaufrinne und die
Rinnensammelleitung gelangt das nun "abgebadete"
Wasser wieder zurück in den Schwallwasserbehälter.
Die Filterrückspülung wird mittels der beiden
Umwälzpumpen durchgeführt, die Entnahme des
Rückspülwassers erfolgt aus dem Becken. Das ablaufende
Spülwasser gelangt in einen Pumpensumpf und
wird von dort aus dem Kanalnetz zugeführt. Der Filter
ist automatisiert, das heißt die Armaturenumschaltung
zur Filterrückspülung erfolgt automatisch mittels
pneumatischen Armaturen.
Das Rückspülwasser wird aus dem Becken entnommen.
Wenn die Filterrückspülung eingeleitet wird, laufen
die folgenden Schritte automatisch ab:
    1. Die Dosieranlagen schalten ab, die Freigabe für
den Wärmetauscher fällt ab.
    2. Die Umwälzpumpen schalten ab.
    3. Die Klappen für Rohwassereingang und
Reinwasserausgang schließen.
  Die Klappen für Spülwassereingang und
Schlammwasserausgang mit
  Behälterbelüftung öffnen.
    4. Die Umwälzpumpen schalten ein und der Filter
wird von unten nach oben gespült.
  Dabei werden die zurückgehaltenen
Verunreinigungen ausgetragen.
  Die Rückspülmenge wird bei der Inbetriebnahme
über die Feineinstellklappe am
  Spülwassereingang eingestellt.
  Nach Beendigung des Spülvorgangs schalten die
Pumpen ab.
    5. Die Klappe Spülwassereingang schließt, die
Klappe Spülluft öffnet.
  Das Gebläse schaltet zu.
  Die Luftmenge wird bei der Inbetriebnahme über
die Feineinstellklappe am
  Spüllufteingang eingestellt.
  Nach Beendigung des Spülvorgangs schaltet das
Gebläse ab.
    6. Die Klappen Spüllufteingang und
Schlammwasserausgang mit Behälterbelüftung schließen.
  Gleichzeitig werden Rohwassereingangsklappe
und Erstfiltratsklappe geöffnet.
  Die Umwälzpumpen schalten ein.
  Der Filter wird nun wieder von oben nach unten
durchströmt, jedoch wird das
  filtrierte Wasser zunächst über den
Erstfiltratablauf verworfen.
    7. Die Umwälzpumpen schalten ab, die Klappe
Erstfiltrat schließt, gleichzeitig öffnet die
Reinwasserklappe.
    8. Die Umwälzpumpen schalten erneut ein, die
Dosieranlagen werden wieder
  zugeschaltet und die Freigabe für den
Wärmetauscher wird erteilt.
  Der Filtrationsprozess läuft wieder im
Normalbetrieb.
  Die Zeiten für die einzelnen Schritte werden
bei der Inbetriebnahme im
  Schaltschrank eingestellt.

*Hinweis*
Technische Regelwerke und Normen
Die Ausführung hat nach den jeweils gültigen Fassungen
folgender Regelwerke zu erfolgen:
1.1 Schwimmbad- und Hygienenormen
DIN 19643-1 Aufbereitung von Schwimm- und
Badebeckenwasser  Allgemeine Anforderungen
DIN 19643-2 Verfahrenskombinationen mit Ozon
DIN 19643-4 Verfahrenskombinationen mit Brom
DIN EN 16713-1 bis -3 Schwimmbäder  Wasseraufbereitung
VDI 2089 Blatt 1  Technische Gebäudeausrüstung von
Schwimmbädern
VDI 2089 Blatt 2  Hygiene in Bädern
Empfehlungen des Umweltbundesamtes (UBA) für
Therapiebecken
1.2 Rechtliche Grundlagen
Trinkwasserverordnung (TrinkwV)
Infektionsschutzgesetz (IfSG)
1.3 Elektrotechnik und Sicherheit
DIN VDE 0100 Errichten von Niederspannungsanlagen
DIN VDE 0701-0702 Prüfung elektrischer Geräte
DIN EN 60335 Sicherheit elektrischer Betriebsmittel
1.4 Arbeitsschutz
Betriebssicherheitsverordnung (BetrSichV)
Gefahrstoffverordnung (GefStoffV)
Technische Regeln für Gefahrstoffe (TRGS)
DGUV Vorschriften

Seitens des Gesundheitsamtes Rhein-Pfalz-Kreis
bestehen laut schriftlicher
Bestätigung vom 22.01.2026 keine Bedenken einer
Umrüstung der
Schwimmbadaufbereitung nach DIN 19643-5 Aufbereitung
von
Schwimm- und Badebeckenwasser
Teil 5: Verfahrenskombinationen mit Nutzung vom Brom
als Desinfektionsmittel,
erzeugt durch Ozonierung bromidreichen Wassers

*Hinweis*
Ausführungszeiten
Die nachfolgend beschriebene Schwimmbadsanierung kann
nur in den
Betriebsferien vom 29.06.2026 bis zum 04.08.2026
durchgeführt werden.
Das Schwimmbecken wird hierfür am
24.06.2026-26.06.2026 entleert.
Ab dem 07.08.2026 müssen die Anlagen im Regelbetrieb
betrieben werden.
Nacharbeiten sind dann nicht mehr möglich.

*Hinweis*
Bauseitige Leistungen:
Entleeren Schwimmbecken und nach Umbau Wiederbefüllung
Nach Umbau
Veranlassung Überprüfung Wasserwerte und Parameter
durch
Fachinstitut
Elektroinstallationen

*Hinweis*
Baubesprechungen
Im Zuge der Sanierungsmasnahme ist von regelmässigen
Baubesprechnungen, mind. 1 mal pro Woche, auszugehen.
Der verantwortliche Fachbauleiter des Unternehmers ist
zur
Teilnahme an diesen Besprechungen verpflichtet. Eine
sep. Vergütung hierfür erfolgt nicht.

*Hinweis*
Leistungsbeschreibung
Alle in der Leistungsbeschreibung aufgeführten
Positionen beinhalten, soweit nicht anders
gekennzeichnet, die Lieferung, Demontage
sowie, Montage und Inbetriebnahme der beschriebenen
Komponenten!!

Die Leistungsbeschreibung ist durch den Bieter auf
Vollständigkeit und Fehler zu prüfen. Der Auftraggeber
ist mit Abgabe des Angebotes über evtl. Unstimmigkeiten
schriftlich zu informieren.

Leistungsumfang
Bestandsaufnahme und technische Planung
Rückbau bestehender Desinfektionstechnik
Lieferung und Montage einer Ozonerzeugungsanlage
Lieferung und Montage einer Bromdosieranlage
Anpassung der Filter- und Umwälztechnik
Lieferung und Montage der Mess-, Steuer- und
Regeltechnik (MSR)
Inbetriebnahme, Probebetrieb, Schulung
Übergabe der vollständigen Dokumentation

*Hinweis*
Technische Vertragsbedingungen
Es gelten die Technischen Vertrags-
Bedingungen gem. VOB Teil C, neueste Fassung

*Hinweis*
Montagezubehör
Die Einheitspreise beinhalten sämtliches Montagezubehör
wie Klein-, Dicht- und Befestigungsmaterialien zur
fachgerechten Herstellung der Leistung.

*Hinweis*
Baustellenbesetzung/Nachunternehmer
Der Bauherr setzt voraus, dass die
Leistungen durch den eigenen Betrieb,
durch eigenes Personal ausgeführt
werden.
Auf der Baustelle muss jederzeit mindestens eine
weisungsbefugte Person zugegen sein, die in der Lage
ist,
in deutscher Sprache ein fachliches Gespräch mit der
Bauleitung
führen zu können.
Der Einsatz von Nachunternehmern jeder Art, muss dem
Bauherrn vor Beginn der Arbeiten angezeigt werden. Der
Bauherr verlangt den Nachweis, dass der Nachunternehmer
zur Ausführung der Arbeiten geeignet ist und muss dem
Einsatz zustimmen.
Er kann den Einsatz des Nachunternehmers ohne Nennung
von speziellen Gründen grundsätzlich oder bezüglich des
vorgeschlagenenen Nachunternehmers ablehnen.
Sollte ein vom Bauherrn genehmigter Nachunternehmer
sich während der Durchführung  der Arbeiten als
fachlich und organisatorisch ungeeignet erweisen, muss
der Auftragnehmer den Nachunternehmer auf Anweisung des
Auftraggebers von den Arbeiten abziehen und diese mit
eigenen Mitarbeitern
fertigstellen.
Sauberkeit und ordentliche Hinterlassung der Baustelle
sind sicherzustellen.

*Hinweis*
Einbringweg, Baustelleneinrichtung
Vorbemerkung Materialtransport / Baulogistik
Die Technikzentrale Schwimmbad bfindet sich im Keller.
Die Materialeinbringung für die Sanierungsmaßnahme
erfolgt im
Bestand unter beengten Platzverhältnissen.
Der Transport von Materialien, Anlagenteilen und
technischen Komponenten
erfolgt überwiegend über einen vorhandenen
Transportschacht seitlich des
Schwimmbades. Dieser liegt direkt im UG angrenzend am
Schwimmbad-
Technikraum. der Höhenunterschied liegt von EG ±0,00 m
auf UG -1 mit
einer Höhendifferenz von ca. 5,0 m.
Für den Transport ist ein elektrischer Seilzug mit
einer maximalen Traglast
von 250 kg einzusetzen. Der Seilzug darf
ausschließlich von eingewiesenem
und berechtigtem Fachpersonal bedient werden. Während
der Hebevorgänge
ist der Gefahrenbereich abzusperren.
Kleinmaterial, Werkzeuge und leichte Bauteile können
über das Treppenhaus
transportiert werden. Flucht- und Rettungswege sind
jederzeit freizuhalten.
Erforderliche Schutzmaßnahmen zum Erhalt von Bauwerk
und Ausbau sind vorzusehen.
Alle erforderlichen Transportsicherungen sowie
gegebenenfalls notwendige
Absturzsicherungen sind durch den Auftragnehmer
bereitzustellen. Sämtliche geltenden
Arbeitsschutz-, Unfallverhütungs- und
Sicherheitsvorschriften sind einzuhalten.
Die Verantwortung für die sichere Durchführung der
Transportarbeiten liegt vollständig
beim Auftragnehmer.

*Hinweis*
Montagehöhe im Gebäude
Sofern in den nachfolgenden Positionen nicht
anderweitig beschrieben, ist
innerhalb des Gebäudes von einer Montagehöhe von bis
3,50 m auszugehen

*Hinweis*
Kenntnis der Örtlichkeit
Es wird dringend empfohlen, dass der Fachunternehmer
sich vor der Angebotsabgabe vor Ort über den Umfang
der zu
erbringenden
Leistungen sowie etwaiger Besonderheiten informiert.

Mehrkosten die wegen Unkenntnis der Örtlichkeiten
entstehen werden nicht anerkannt.

#### Bereich 01.01 Umbau der Filteranlagen

*Hinweis*
Hinweis zu den Demontagearbeiten

Alle ausgebauten Teile sind durch den AN fachgerecht in
Absprache mit der Bauleitung zu entsorgen. Die Kosten
hierfür
sind mit den Einheitspreisen abgegolten.
Die Demontagen sind ausschließlich spanend
durchzuführen.
Arbeiten mit Schweißbrennern oder Winkelschleifern sind
aufgrund der Brandgefahr nicht zugelassen
Die Demontage der umhüllenden Isolierung aus den
Materialien Mineralwolle, Steinwolle, Glaswolle,
einschl. äußerer Ummantellung aus IGP, Blech oder Gips.
Dem Auftragnehmer wird ein Platz zum abstellen eines
Containers in der Nähe des Demontageortes zur Verfügung
gestellt. Der Auftragnehmer hat dafür zu sorgen, dass
die
demontierten Materialien unverzüglich in Container
gepackt wird
und bei Vollfüllung unverzüglich Ersatzcontainer
bereit stehen.
Ansammlung von Entsorgungsmaterialien ausserhalb von
Containern wird als potenzielle Gefahrenquelle
angesehen, und
nicht geduldet.

Die Demontage hat nur an Geräten zu erfolgen, die
vorher
stromlos gemacht wurden.

Bei Entsorgungsarbeiten des Altfiltermaterials ist der
Nachweis
der ordnungsgemäßen Entsorgung vom
Entsorgungsunternehmen vorzulegen.

Die Entsorgung der demontierten Bauteile hat in
Abstimmung
mit der Bauleitung zu erfolgen

Die Vergütung der Leistungen erfolgt nur bei Vorlage
des
Entsorgungsnachweises

vor der Demontage ist ein Aufmass mit der Bauleitung
durchzuführen.

*Hinweis*
Absaugfahrzeug

Das Absaugfahrzeug steht auf (0,00m) EG neben dem
Materialschacht der Schwimmbadtechnikzentrale im
Keller.
Der Absaugschlauch wird von Geländeroberkante über den
Schacht in den Keller bis ca. -5,00m geführt.

Die Schlauchlänge vom Fahrzeug bis zum Filter beträgt
ca 35m

**01.01.1 Absaugen und Entsorgen des Filtermaterials**
- Absaugen und Entsorgen des
Filtermaterials im Aktivkohlefilter Ø 1600 mm
 und der beiden Vorfilter Ø 1000 mm,
 insgesamt ca.7 to. mittels Silo-Saug-
 fahrzeug, inkl. Entsorgungsnachweis.

Eine Vergütung erfolgt nur bei Vorlage der
Entsorgungsnachweise.
Menge: 1,000 psch

**01.01.2 Ausbau und Entsorgung der alten Filterdüsen**
Ausbau und Entsorgung der alten Filterdüsen eines
Vorfilters
60 Stk. Filterdüsen
Ausbau und Entsorgung der alten Filterdüsen eines
Aktivkohlefilters 150 Stk. Filterdüsen
Reinigen der Behälterinnenwandungen, Einbau der neuen
Filterdüsen 60 Stk. am Vorfilter sowie 150 Stk. am
Aktivkohlefilter Einspülen/füllen des neuen
Filtermaterials.
Diese Arbeiten beziehen sich auf den
Bestands-Aktivkohlefilter
sowie des Vorfilters. Hierfür müssen die Mannlöcher der
jeweiligen Filter geöffnet und wieder im Anschluss
verschlossen
werden.

Inklusive benötigte Dichtungen u. Schraubenmaterial
Reinigung der Baustelle

Eine Vergütung erfolgt nur bei Vorlage der
Entsorgungsnachweise.
Menge: 1,000 psch

**01.01.3 PVC Rohre demontieren und entsorgen bis DN 125**
PVC Rohre, Formteile und Armaturen demontieren und
entsorgen bis DN 125

komplett inkl. Befestigungen
Demontage erfolgt in Teilstücken von max. 2m Länge

Eine Vergütung erfolgt nur bei Vorlage der
Entsorgungsnachweise.
Menge: 30,000 m

*Hinweis*
Filtermaterial für einen Sorptions-Filterbehälter
Filtermaterial für einen Einschicht-Filterbehälter mit
einem
Durchmesser von 1000mm und einer zyl. Mantelhöhe von
1500m, bestehend aus:
Es wird Quarzsand in unterschiedlichen Körnungen sowie
unterschiedlichen Mengen benötigt
Nachfolgende Positionen beziehen sich auf den Sorptions
Filterbehälter

Eine Vergütung erfolgt nur bei Vorlage der
Entsorgungsnachweise.

**01.01.4 Quarzsand nach DIN EN 12904, Körnung 2,0 3,15 mm.**
Quarzsand nach DIN EN 12904,
Körnung 2,0  3,15 mm.
inklusive Lieferung und Einbringung in Behälter
Einbringungshöhe am Behälter/Filter ca. 2,0m bis 3,0m
Höhe

Der Zugang zu den Behältern erfolgt über ein
vorhandenes
Wartungspodest mit Treppe.
Die Behälter sind mit Wartungs- und
Einbringungsöffnungen
versehen (Durchmesser ca. 40cm)
Das Einfüllen erfolgt auf dem Podest ungefähr in ca.
1,50m
Höhe
Menge: 125,000 kg

**01.01.5 Quarzsand nach DIN EN 12904, Körnung 1,0 2,0 mm**
Quarzsand nach DIN EN 12904,
Körnung 1,0  2,0 mm
inklusive Lieferung und Einbringung in Behälter
Einbringungshöhe am Behälter/Filter ca. 2,0m bis 3,0m
Höhe

Der Zugang zu den Behältern erfolgt über ein
vorhandenes
Wartungspodest mit Treppe.
Die Behälter sind mit Wartungs- und
Einbringungsöffnungen
versehen (Durchmesser ca. 40cm)
Das Einfüllen erfolgt auf dem Podest ungefähr in ca.
1,50m
Höhe
Menge: 3125,000 kg

**01.01.6 Quarzsand nach DIN EN 12904, Körnung 0,4 0,8 mm**
Quarzsand nach DIN EN 12904,
Körnung 0,4  0,8 mm
inklusive Lieferung und Einbringung in Behälter
Einbringungshöhe am Behälter/Filter ca. 2,0m bis 3,0m
Höhe

Der Zugang zu den Behältern erfolgt über ein
vorhandenes
Wartungspodest mit Treppe.
Die Behälter sind mit Wartungs- und
Einbringungsöffnungen
versehen (Durchmesser ca. 40cm)
Das Einfüllen erfolgt auf dem Podest ungefähr in ca.
1,50m
Höhe
Menge: 125,000 kg

**01.01.7 Aktivkohle Körnung 0,5 - 2,36 mm**
Aktivkohle Körnung 0,5 - 2,36 mm
inklusive Lieferung und Einbringung in Behälter
Einbringungshöhe am Behälter/Filter ca. 2,0m bis 3,0m
Höhe

Der Zugang zu den Behältern erfolgt über ein
vorhandenes
Wartungspodest mit Treppe.
Die Behälter sind mit Wartungs- und
Einbringungsöffnungen
versehen (Durchmesser ca. 40cm)
Das Einfüllen erfolgt auf dem Podest ungefähr in ca.
1,50m
Höhe

Fabrikat BWT
Typ: Bewasorb K 111

oder gleichwertig

angebotenes Fabr./Typ:

'.........'
(vom Bieter zwingend auszufüllen)
Menge: 300,000 kg

**01.01.8 Filterdüse aus PP**
Filterdüse aus PP für eine Düsenbodendicke von 15 mm
und
einen Bohrungsdurchmesser von 29 mm
Schlitzbreite: 0,5 mm
Schlitzanzahl: 36 Stück
Schaftlänge: 80 mm
Menge: 60,000 St

**01.01.9 Bromid-Control**
Bromid-Control
Die Dosier- und Steueranlage dient zur automatischen
Steuerung
und Überwachung von Bromidgehalt im
Schwimm- und Badebeckenwasser sowie der
Bromiddosierung im Füll- und Nachspeisewasser gem. DIN
19643-5, sowie:
- Teilstrom über Aktivkohlefilter
- Bromidgehalt im Becken (optional)
 *kann aktiviert werden, wenn ein
 Bromidmessgerät mit Ionenselektiver
 Messung ein 4 - 20 mA Signal kontinuierlich zur Verfügung stellt
- Dosierüberwachung der Natrium-Bromid-
 Dosierstation
- Sicherheitsabschaltung der Ozonanlage
* Anzeige über ein Logo TDE Display
* Die Steuerung speichert die Betriebsdaten auf einer Micro-SD Karte.
* Die gespeicherten Daten können direkt
 in eine Excel Tabelle eingelesen werden.
Technische Daten:
max. Dosierleistung: 7,5 l/h
max. Betriebsdruck: 10 bar
Netzanschluss: 230 V
Frequenz: 50/60 Hz
Schutzart: IP 65
Anschlussleistung: 24 VA
Betriebsgewicht: 13,5 kg58

Fabrikat BWT
Typ: BromidControl

oder gleichwertig

angebotenes Fabr./Typ:

'.........'
(vom Bieter zwingend auszufüllen)
Menge: 1,000 St

**01.01.10 Natriumbromid-Lösung (25,5%ig)**
Natriumbromid-Lösung (25,5%ig)
Liefern und einbringen
Menge: 80,000 l

**01.01.12 Natrium-Bromid-Messgerät, zur Bestimmung von ISE-Potentialen**
Natrium-Bromid-Messgerät, zur Bestimmung
von ISE-Potentialen, bestehend aus:
* Messumformer (1-651333) und ISE-BromidElektrode
(1-407870)
Umwandlung in 4-20mA-Signal
Bedienung über Touch-Screen
zur ionen-selektiven Bestimmung von Bromid
kombiniert mit Referenzelektrode in einer
Einstab-Messkette
Anschluß PG 13,5
SN6-Kabelanschluß
mit 5 m vorkonfektioniertem Kabel
Menge: 1,000 St

*Hinweis*
Filtermaterial für einen Einschicht-Filterbehälter mit
einem
Durchmesser von 1600mm und einer zyl. Mantelhöhe von
1800m, bestehend aus:
Es wird Quarzsand in unterschiedlichen Körnungen sowie
unterschiedlichen Mengen benötigt
Nachfolgende Positionen beziehen sich auf den
Einschicht
Filterbehälter

**01.01.13 Quarzsand nach DIN EN 12904, Körnung 2,0 3,15 mm.**
Filtermaterial für einen Einschicht-Filterbehälter
Quarzsand nach DIN EN 12904,
Körnung 2,0  3,15 mm.
inklusive Lieferung und Einbringung in Behälter
Einbringungshöhe am Behälter/Filter ca. 2,0m bis 3,0m
Höhe

Der Zugang zu den Behältern erfolgt über ein
vorhandenes
Wartungspodest mit Treppe.
Die Behälter sind mit Wartungs- und
Einbringungsöffnungen
versehen (Durchmesser ca. 40cm)
Das Einfüllen erfolgt auf dem Podest ungefähr in ca.
1,50m
Höhe
Menge: 300,000 kg

**01.01.14 Quarzsand nach DIN EN 12904, Körnung 1,0 2,0 mm**
Quarzsand nach DIN EN 12904,
Körnung 1,0  2,0 mm
inklusive Lieferung und Einbringung in Behälter
Einbringungshöhe am Behälter/Filter ca. 2,0m bis 3,0m
Höhe

Der Zugang zu den Behältern erfolgt über ein
vorhandenes
Wartungspodest mit Treppe.
Die Behälter sind mit Wartungs- und
Einbringungsöffnungen
versehen (Durchmesser ca. 40cm)
Das Einfüllen erfolgt auf dem Podest ungefähr in ca.
1,50m
Höhe
Menge: 300,000 kg

**01.01.15 Quarzsand nach DIN EN 12904, Körnung 0,7 1,2 mm**
Quarzsand nach DIN EN 12904,
Körnung 0,7  1,2 mm
inklusive Lieferung und Einbringung in Behälter
Einbringungshöhe am Behälter/Filter ca. 2,0m bis 3,0m
Höhe

Der Zugang zu den Behältern erfolgt über ein
vorhandenes
Wartungspodest mit Treppe.
Die Behälter sind mit Wartungs- und
Einbringungsöffnungen
versehen (Durchmesser ca. 40cm)
Das Einfüllen erfolgt auf dem Podest ungefähr in ca.
1,50m
Höhe
Menge: 3325,000 kg

**01.01.16 Filterdüse aus PP**
Filterdüse aus PP für eine Düsenbodendicke von 15 mm
und
einen Bohrungsdurchmesser von 29 mm
Schlitzbreite: 0,5 mm
Schlitzanzahl: 36 Stück
Schaftlänge: 80 mm
Menge: 150,000 St

**01.01.17 Dichtung aus CSM nach DIN 2690**
Dichtung aus CSM nach DIN 2690 für das
seitliche Mannloch, Arbeitshöhe ca. 2,0m bis 3,0m
Nennweite DN 500
Druckstufe PN 6
Durchmesser
nnen 520 mm
außen 578 mm
Dicke 3 mm
Menge: 2,000 St

**01.01.18 Dichtung aus CSM nach DIN 2690**
Dichtung aus CSM nach DIN 2690 für das
seitliche Mannloch Arbeitshöhe ca. 2,0m bis 3,0m
Nennweite DN 300
Druckstufe PN 6
Durchmesser
innen 373 mm
außen 318 mm
Dicke 3 mm
Menge: 2,000 St

#### Bereich 01.02 Vollautomatische Ozonerzeugungsanlage

**01.02.1 Vollautomatische Ozonerzeugungsanlage**
Vollautomatische Ozonerzeugungsanlage in
kompakter Schrankbauweise
zur Erzeugung von Ozon im Unterdruck aus
atmosphärischer Luft durch stille elektrische
Entladung.
Bauweise nach DIN 19627, elektrische Ausstattung und
Verfahren der Ozonerzeugung
vom TÜV Rheinland nach den einschlägigen
Richtlinien und Prüfverfahren sowie dem
Maschinenschutzgesetz typengeprüft.
GS-Prüfzeichen unter Nr. S 60013899,
EMV/EMC-Prüfzeichen unter Nr. V 2111138
vom TÜV Rheinland erteilt.
Die einzelnen Baugruppen der Anlage, wie
Adsorber, Ozonerzeuger und Transformatoren
sind eingebaut in einen Normschrank aus
Stahlblech, innen und außen lackiert im
Farbton RAL 7032, mit verschließbarer Tür
auf der Frontseite, an der übersichtlich
angeordnet sind:
* Bedienfeld ausgeführt als Touchpanel
 mit Visualisierung
 - Auf Hauptseite Schematischer Überblick der Anlage mit Anzeige des
 momentanen Betriebszustandes der
 wesentlichen Komponenten
 - aktive Einzel- Funktionsschemata für
 Trockner und Ozonerzeuger
 Anzeige momentaner Ozonleistung
 - Grafische Darstellung der Ozonerzeugung der vergangenen Stunde sowie
 der vergangenen 24 Stunden jeweils
 als x-t-Diagramm
 - Anzeige Verwendungszweck der Anlage
 auf Hauptseite
 - Betriebsstundenzähler
 - Betriebszustand des Trockners:
 * Laufzeit des in Betrieb befindlichen Adsorbers
* Regenerationszeit des in Regeneration befindlichen Adsorbers
* Unterstützte Sprachen im Touchpanel:
 - Deutsch
 - Englisch
 - Französisch
 - Italienisch
 - Spanisch
 - Polnisch
 - Russisch
 - Chinesisch
 - Indonesisch

* Voltmeter
* Ampèremeter
* Netzleuchte
* Störmeldeleuchte
* Hauptschalter
* Sichtfenster zur Luftmengenüberwachung
Im Normschrank sind eingebaut:
2 Ozonerzeuger
aus Edelstahl, Werkstoff-Nr. 1.4571 in
stehender Bauweise mit je 19 Ozonerzeugungselementen
mit
hochbelastbaren Glasröhren als Dielektrikum,
kühlwasserseitig
druckfest bis 8 bar, gasseitig bis 1 bar
Betriebsüberdruck. Ausführung in doppeltspaltbauweise
mit
indirekt gekühltem Dielektrikum für besonders hohen
Wirkungsgrad der Ozonerzeugung in
Unterdruckbetrieb bei größtmöglicher
Betriebssicherheit.
1 Hochspannungstransformator als luftgekühlter
vergossener
Einphasen-Trockentransformator
Primärspannung 400 V
Sekundärspannung 14,5 kV
Frequenz 50 Hz
1 Lufttrockner
best. aus 2 Adsorber mit äußerer
Isolierung, gefüllt mit hochwirksamem,
makroporösem Trocknungsmaterial.
Patentierter Aufbau mit AluminiumStrangpressprofil für
schnelle
Regeneration. Kühlungseinrichtung zur
Kühlung von Adsorber und Betriebsluft.
Trocknung erfolgt über zwei Trocknungsmaterialien in
separater
Schichtung zur Optimierung von Kapazität und Taupunkt.
Trocknung der atmosphärischen Luft auf
einen Taupunkt unter -60 °C in
wechselseitiger, beladungsabhängig
gesteuerter Betriebsweise. Vollautomatisch
gesteuerte Regeneration mit Heißluft,
einschließlich Gebläse und Heizung, den
erforderlichen Umschaltven-tilen sowie
Thermostaten.
1 Luftmengenmesser
mit elektronischem Grenzwertgeber für die
Kontrolle und Einregulierung der durchgesaugten
Luftmenge.
1 SPS-Steuerung (Siemens S7-1200)
mit intelligentem Selbstdiagnosesystem,
bedienerfreundlichem 7"-Touchpanel farbig
mit aktiver grafischer Visualisierung in
verschiedenen Sprachen umschaltbar zur
Anzeige des aktuellen Betriebszustandes
sowie interner Betriebsparameter und
Störmeldungen sowie zur Steuerung aller
erforderlichen Schaltelemente für den
vollautomatischen Betriebs- und Regenerationsablauf.
Folgende Funktionen bzw. Einstellmöglichkeiten sind
realisiert
und z. T. kennwortgeschützt:
* Überwachung Betriebsluftstrom
* Überwachung Betriebslufttemperatur
* Überwachung Kühlwasser
* Überwachung Hochspannungserzeugung
* Überwachung Adsorberkapazität
* Überwachung Adsorberregeneration
 - Regenerationsluftgebläse
 - Regenerationslufttemperatur
 - Regenerationszeit
* Überwachung Phasenausfall/
 Spannungsabfall Netzversorgung
* Überwachung Treibwasserpumpe (Kraft-
 und Steuerteil standardmäßig bauseits,
 auf Kundenwunsch auch integriert)
* Überwachung Türkontakt
* Überwachung Gaswarngerät (bauseits)
* Überwachung der Sicherheitskomponenten
 nach GUV-R 1/474
* einstellbare Luftspülphase vor und nach
 Ozonproduktion
* ferneinschaltbar über externen Kontakt
* Vorwahlmöglichkeit der min. bzw. max.
Ozonerzeugungsstufe
* Vorwahlmöglichkeit der Luftfeuchtigkeit
 zur Optimierung der Regenerationszyklen
* definierte und reproduzierbare Absenkung
 der Ozonerzeugung durch externes Signal
 z. B. für den Nachtbetrieb
Sicherheitsrelevante Verriegelungen sind
sowohl elektromechanisch als auch im Programm der SPS
ausgeführt.
Bei Eintreten einer Störung erfolgt Abschaltung der
Anlage und
Meldung mittels
potentialfreien Sammelstörmeldekontakts.
Die Einstellung der Ozonproduktionsmenge
erfolgt manuell oder automatisch in 16
Stufen zwischen ca. 15 und 100 %. Die
automatische Einstellung erfolgt mittels
externem 4-20 mA Signal mit einem optionalen
Regelbaustein
für PID-Reglerbetrieb
bzw. für Proportional- Stellbetrieb.
Die Ozonleistung steigt von Stufe 1 bis
Stufe 16 unter Kompensation der Sättigungseffekte
streng
linear um ca. 5% je
Stufe.
Ozonproduktion 140 g/h
Ozonkonzentration 20 g/Nm³
Abmessungen:
Schrankbreite 1000 mm
Schranktiefe 600 mm
Schrankhöhe 2100 mm
Gewicht 620 kg
Volumenströme:
Luftdurchsatz 7,0 m³/h
Kühlwassermenge (bei Eintrittstemperatur < 18°C) 200
l/h
Elektrischer Anschluss:
Betriebsspannung 3 x 400 V
max. Stromaufnahme 1 Phase ca. 16 A
empfohlene bauseitige
Absicherung 35 A
Stromverbrauchswerte:
Ozonerzeugung bei 100 %
der Ozon-Nennleistung 2,38 kW
Ozonerzeugung bei 75 %
der Ozon-Nennleistung 1,37 kW
Ozonerzeugung bei 50 %
der Ozon-Nennleistung 0,84 kW
Lufttrocknung 0,28 kW
spezifischer Stromverbrauch
bei 100% der Ozon-Nennleistung 17 Wh/g
spezifischer Stromverbrauch
bei 75% der Ozon-Nennleistung 13 Wh/g
spezifischer Stromverbrauch
bei 50% der Ozon-Nennleistung 12 Wh/g
Stromverbrauch Lufttrocknung
umgerechnet auf Ozonleistung 2 Wh/g
Schutzart IP 53
Anschlussnennweiten:
Kühlwasserzulauf DN 15
Kühlwasserablauf DN 15
Ozongasleitung DN 15

Inkl. Aufstellung und Zusammenbau in Technikzentrale UG

Inkl. Anschluss / Übergänge für Kühlwasserzulauf DN 15
Kühlwasserablauf DN 15
Ozongasleitung DN 15
auf PVC Rohr DN 20

Mit Einregulierung - Funktionstest, Einregulierung &
Einweisung,
Schaltschrank

Die Kabel sind sowohl am Schaltschrank (UG) und an der
Ozonerzeugungsanlage inkl. aller Feldgeräte (UG) von
Fachunternehmer aufzulegen und anzuklemmen.

Lieferung des Gerätes erfolgt teilzerlegt.

Zusammenbau/Montage erfolgt in der Technikzentrale
Schwimmbad UG vor Ort. Die Kosten für die Montage sind
im
Angebotspreis für die Ozonerzeugungsanlage enthalten
und
werden nicht separat vergütet.

Fabrikat BWT
Typ BEWAZON VULW 140

oder gleichwertig

angebotenes Fabr./Typ:

'.........'
(vom Bieter zwingend auszufüllen)
Menge: 1,000 St

#### Bereich 01.03 Teilstrom-Sorptionsfiltration

**01.03.1 Teilstromwasser-Umwälzpumpe**
Teilstromwasser-Umwälzpumpe als Blockpumpe
mit integriertem Haar- und Fasernfänger
mit transparentem Deckel und Überwurfmutter, Saug- und
Druckleitungsverschraubungen mit PVCKlebemuffe,
Balg-Gleitringdichtung und
Elektromotor.
Förderleistung: 12 m³/h
Förderhöhe: 1,1 bar
Motorleistung: 0,75 kW
Spannung: 400/230 V
Schutzart: IP 54
Anschluß-DN S/D: 50/40
Werkstoffe:
Pumpengehäuse: PP GF 30
Leit- und Laufrad: PP GF 30
Gleitringdichtung: Kohle/Keramik/NBR
Schrauben: Edelstahl

Fabrikat: Speck
Typ: BADU-Prime

oder gleichwertig

angebotenes Fabr./Typ:

'.........'
(vom Bieter zwingend auszufüllen)
Menge: 1,000 St

**01.03.2 1 Manometer Ø 100 mm, R ½", aus Edelstahl, Anzeigebereich: -1 - 1,5 bar**
1 Manometer Ø 100 mm, R ½", aus Edelstahl,
 Anzeigebereich: -1 - 1,5 bar
Genauigkeitsklasse 1
Menge: 1,000 St

**01.03.3 1 Manometer Ø 100 mm, R ½", aus Edelstahl, Anzeigebereich: 0 - 2,5 bar**
1 Manometer Ø 100 mm, R ½", aus Edelstahl,
 Anzeigebereich: 0 - 2,5 bar
Genauigkeitsklasse 1
Menge: 2,000 St

**01.03.4 PVC-Kugelhahn, zum Einbau in die Pumpensaug, Dichtung EPDM, Typ 546 Anschluss: DN 50**
PVC Klebefitting -Kugelhahn, zum Einbau in die
Pumpensaugseite
, Dichtung EPDM, Typ 546
Anschluss: DN 50
Menge: 1,000 St

**01.03.5 PVC-Kugelhahn, zum Einbau in die Pumpendruckleitung, Dichtung EPDM, Typ 546 Anschluss: DN 40**
PVC Klebefitting Kugelhahn, zum Einbau in die
Pumpendruckleitung, Dichtung EPDM, Typ 546
Anschluss: DN 40
Menge: 1,000 St

**01.03.6 Kugelrückschlagventil aus PVC, EPDM, Anschluss: DN 40**
Kugelrückschlagventil aus PVC Klebefitting, EPDM,
Anschluss: DN 40
Menge: 1,000 St

**01.03.7 Schwebekörper-Durchflussmesser**
Schwebekörper-Durchflussmesser Klebefitting zur
kontinuierlichen Messung und Anzeige der
Teilstromwassermenge, zum Einbau zwischen
zwei Flanschen mit
- Schwebekörper-Anzeigegerät
- Ringkammer
- Messblende
- Grenzwertgeber
Mess- und Anzeigebereich: 1,5 - 20 m³/h
Anschluss DN 50
Menge: 1,000 St

#### Bereich 01.04 Regelungskomponenten und Feldgeräte

**01.04.1 Elektrischer Schaltschrank für die zentrale Steuerung der Aufbereitungsan**
Elektrischer Schaltschrank für die zentrale Steuerung

Elektrischer Schaltschrank für die zentrale Steuerung
der
Aufbereitungsanlage
bestehend aus einem Stahlblechschrank mit
allen erforderlichen elektrischen Steuergeräten, mit
in der
Fronttür eingebauten
Farbdisplay, anschlussfertig verdrahtet
und geprüft.
Bestückung der Schaltschränke für:
 1 x Haupt-/Not-Aus-Schalter, 125 A
 1 x FI-Schutzschalter
 2 x Abgang 400V Motorbaugruppe UWP 5,5 kW
 1 x Abgang 400 V Ozonanlage
 1 x Abgang 400 V geschaltet für DEP 3 kW
 1 x Abgang 400 V geschaltet für Gebläsepumpe Becker
6,6 kW
 1 x Abgang 400 V geschaltet für Gebläsepumpe Becker
1,5 kW
 1 x 400V Teilstrompumpe, 0,75 kW
 1 x Abgang 400 V f. Wendeschütze Ri/Ka
 3 x Abgang 230 V für Dosierpumpen
 1 x Abgang 230 V für MSR
 1 x Abgang 230 V f. UW-Scheinwerfer
 1 x Abgang 230 V f. Gaswarngerät
 1 x Niveausteuerungen
 1 x Abgang 230 V f. Netzteil
 1 x Netzteil 230 V/ 24 VDC /10 A
1 x Selektivitätsmodul
 1 x CPU 1512SP
 1 x MMC f. CPU 1512SP 12MB
 1 x Bedienpanel HMI 15"
 1 x Busadapter 2xRJ45
10 x Koppelrelais 24 V / 2 W / 8 A
 3 x Koppelrelais 230 V / 2 W / 8 A
 2 x digitale Eingangskarten 16
 2 x digitale Ausgangskarten 16
 1 x analoge Ausgangskarte
 1 x Software Schwimmbad
 1 x Software BACnet
Abmessungen:
Breite: 1000 mm
Höhe: 2000 mm
Tiefe: 500 mm
inkl. Schaltschrank-Planung und Programmerstellung
Kabeleinführung von hinten unten in den Schaltschrank.

Inkl. ein dezentraler Ventilinselschrank
für den Hauptfilter, im Wesentlichen bestehend aus:
Wandschrank: H 500 x B 500 x T 210
Interface Modul ET200SP
DI-Baugruppen für Endlagenabfragen
DO-Baugruppen für Magnetventile

Fabrikat: Bürkert
Typ: 8640

oder gleichwertig

angebotenes Fabr./Typ:

'.........'
(vom Bieter zwingend auszufüllen)
Menge: 1,000 St

**01.04.2 Vorsteuerventil**
1 Vorsteuerventil,
Zur Druckluftsteuerung der pneumatischen Drehantriebe
der
Armaturen zur Umschaltung der Wasserführung
 wandaufbaubar 4 Anschlußverschraubungen R 1/4"-
 Ø 6/4 mm, inklusive Dichtungen

Fabrikat.: Bürkert
Typ: 2-930012
Menge: 1,000 St

**01.04.3 Vorsteuer-Ventilblock mit 7 Magnetventilen**
Vorsteuer-Ventilblock mit 7 Magnetventilen
Typ: 5470, für 24V, auf einer Grundplatte montiert

Fabrikat: Bürkert
Typ: 5470
Menge: 1,000 St

**01.04.4 Vorsteuer-Ventilblock mit 3 Magnetventilen**
Vorsteuer-Ventilblock mit 3 Magnetventilen
Typ: 5470, für 24V, auf einer Grundplatte montiert

Fabrikat: Bürkert
Typ: 5470
Menge: 1,000 St

**01.04.5 Pneumatischer Drehantrieb**
Pneumatischer Drehantrieb
doppeltwirkend, mit Hubbegrenzung -8°/3°
für Steuermedium Luft, in Uhrzeigersinn
schließend, Dichtung/Dichtsatz NBR

Fabrikat: EBRO Armaturen
Typ: EB 6.1 SYD

oder gleichwertig

angebotenes Fabr./Typ:

'.........'
(vom Bieter zwingend auszufüllen)
Menge: 7,000 St

**01.04.6 Pneumatischer Drehantrieb**
Pneumatischer Drehantrieb
doppeltwirkend, mit Hubbegrenzung -8°/3°
für Steuermedium Luft, in Uhrzeigersinn
schließend, Dichtung/Dichtsatz NBR

Fabrikat: EBRO Armaturen
Typ: EB 5.1 SYD

oder gleichwertig

angebotenes Fabr./Typ:

'.........'
(vom Bieter zwingend auszufüllen)
Menge: 3,000 St

**01.04.7 Ausrüstung der pneum. doppelseitig beaufschlagten Ringabsperrklappen mit kompaktem Schaltkasten Typ SBU**
Ausrüstung der pneum.die zuvor beschriebenen
doppelseitig
beaufschlagten Ringabsperrklappen mit
kompaktem Schaltkasten, zum Aufbau
auf pneum. Schwenkantriebe, zur Meldung
der AUF/ZU-Stellung der Absperrklappe über
zwei Mikroschalter passend für pneumatisch
wirkendende Antriebe
Passend zu den vorgenannten pneumatrischen Antrieben

Fabrikat: EBRO Armaturen
Typ: EB4.1 - EB12.1

Schaltkasten

Fabrikat: EBRO Armaturen
Typ SBU

oder gleichwertig

angebotenes Fabr./Typ:

'.........'
(vom Bieter zwingend auszufüllen)
Menge: 10,000 St

**01.04.8 Automatische Druckluftanlage zur Erzeugung der Steuerluft**
Automatische Druckluftanlage zur Erzeugung der
Steuerluft für
die Filterarmaturen, bestehend aus luftgekühltem,
einstufigem
Kompressor, geräuschdämpfendem
Ansaugfilter, Sicherheits- und Rückschlagventil und
Nachkühler
aufgebaut
auf TÜV-geprüftem Druckluftbehälter
(Prüfbescheinigung ist mitzuliefern) mit
Druckschalter, einschließlich Kondensatablaßhahn und
elastischer Lagerung,
inkl. Schalldämmhaube
Ansaugleistung: 7,8 m³/h
Höchstdruck: 10 bar
Behälterinhalt: 50 l
Motorleistung: 0,65 kW
Spannung: 400 V
Frequenz: 50 Hz
Motordrehzahl: 1400 1/min
Anschluß: R 3/8 " innen
Gewicht: 75 kg
inklusive Zubehör, bestehend aus:
- 500 mm Hochdruckschlauch 3/8"
- Wartungseinheit, bestehend aus Wasserabscheider und Druckminderventil

Druckluftkompressor
Fabrikat: BOGE
Typ Typ: P 1 LR 50

Druckwächter
Fabrikat: Eaton
Typ MCS-11, R 1/2"

oder gleichwertig

angebotenes Fabr./Typ:

'.........'
(vom Bieter zwingend auszufüllen)
Menge: 1,000 St

**01.04.9 Steuerluftschlauch PA 10x12 aus Polyamid 11/12 weich**
Steuerluftschlauch PA 10x12 aus Polyamid
11/12 weich, zur Versorgung der VorsteuerVentilblöcke
und
einzelne Vorsteuerventile
komplett mit Befestigungen
Klips-Schellen sowie Kabelbinder
Menge: 20,000 m

**01.04.10 T-Stücke aus Ms, Ø 10/12 mm**
T-Stücke aus Ms, Ø 10/12 mm
passend für vorgenannten Druckluftschlauch
Menge: 2,000 St

**01.04.11 Steuerluftschlauch PA 4x6 aus Polyamid 11/12 weich**
Steuerluftschlauch PA 4x6 aus Polyamid
11/12 weich, zur Versorgung der VorsteuerVentilblöcke
und
einzelne Vorsteuerventile
komplett mit Befestigungen
Klips-Schellen sowie Kabelbinder
Menge: 50,000 m

**01.04.12 T-Stücke aus Ms, Ø 4/6 mm**
T-Stücke aus Ms, Ø 4/6 mm
passend für vorgenannten Druckluftschlauch
Menge: 10,000 St

**01.04.13 Digitaler Durchflusstransmitter**
Digitaler Durchflusstransmitter als Messgerät zur
kontinuierlichen Messung und
Anzeige der Umwälz- und Rückspülleistung
mittels magnetisch-induktivem Messprinzip
zum Einbau in mit leitfähigen Medien vollgefüllten
Rohrleitungen. Anzeige erfolgt
über Klartext-LCD-Anzeige, 8-stellig.

Werkstoffe:
Gehäuse PVC
Elektrode 1.4404
Dichtung FPM

Meßbereich: frei programmierbar

Temperaturbereich
Medium: 0 - 50 °C
Umgebung: 0 - 60 °C
Ausgangssignal: 4 - 20 mA
 frei skalierbar
Versorgung: 12 - 30 V
Schutzart IP 65
Bestell-Nr.: 1-400144
einschließlich:
Sensoreinbaufitting für den digitalen
Durchflußtransmitter als Anschlußschelle
für PVC-Rohr DIN 8061/2
Nennweite DN 125
Werkstoffe:
Gehäuse PVC
Dichtung EPDM
Menge: 1,000 St

*Hinweis*
Einbau FU
Liefern, montieren und betriefsfertig anschließen eines
Frequenzumrichters zur Drehzahlregelung eines
Elektromotors.
Inklusive fachgerechter mechanischer Befestigung,
elektrischem Anschluss an vorhandene Energieversorgung
und
Motorleitung, Parametrierung der Grundfunktionen sowie
Anpassung an die jeweilige Anwendung.
Einschließlich aller erforderlichen Kleinmaterialien,
Beschriftung,
Schutzmaßnahmen,Prüfung der elektrischen Funktion sowie
Inbetriebnahme.
Die Ausführung hat nach geltenden Normen,
Herstellervorgaben und Vorschriften zu erfolgen.

**01.04.14 Frequenzumrichter für die beiden bauseits Vorhandenen KSB Umwälzpumpen.**
Frequenzumrichter für die beiden bauseits
Vorhandenen KSB Typ ETB065-050-200 GGSAV10D200304
ETABLOC Durchmesser 219mm Umwälzpumpen
Aufbau: Wand
Netzspannung: 380-480 V
Schutzart: IP55
Leistung: 5,5 kW
Ausgangsnennstrom: 13 A
Wirkungsgrad: 98 %
max. Umgeb.-Temp.: 45 °C
Abmessungen: 420x242x195 mm
Gewicht: 13,5 Kg
Leitungseinführungen: 6xM25
programmierb. dig. Eingänge: 6
digitale Ausgänge: 2
analoge Eingänge: 2
analoger Ausgang: 1
Relaisausgänge: 2
integrierter Feldbus: Modbus RTU (RS485)
optionaler Feldbus: DeviceNet
EtherNet/IP
Modbus TCP
Profinet
Profibus DP
Funkenstörfilter gem.: C1
beschichtete Platine: 3C3
Echtzeituhr: ja

Fabrikat: Danfoss
Baureihe: AQUA Drive FC 202

oder gleichwertig

angebotenes Fabr./Typ:

'.........'
(vom Bieter zwingend auszufüllen)
Menge: 2,000 St

**01.04.15 Frequenzumrichter für die bauseits vorhandene KSB Druckerhöhungspumpe (Ozonbeimischpumpe)**
Frequenzumrichter für die bauseits
vorhandene KSB
Druckerhöhungspumpe(Ozonbeimischpumpe).
Aufbau: Wand
Netzspannung: 380-480 V
Schutzart: IP55
Leistung: 3,0 kW
Ausgangsnennstrom: 7,2 A
Wirkungsgrad: 98 %
max. Umgeb.-Temp.: 45 °C
Abmessungen: 390x200x175 mm
Gewicht: 9,7 Kg
Leitungseinführungen: 1xM20 + 3xM25
programmierb. dig. Eingänge: 6
digitale Ausgänge: 2
analoge Eingänge: 2
analoger Ausgang: 1
Relaisausgänge: 2
integrierter Feldbus: Modbus RTU (RS485)
optionaler Feldbus: DeviceNet
EtherNet/IP
Modbus TCP
Profinet
Profibus DP
Funkenstörfilter gem.: C1
beschichtete Platine: 3C3
Echtzeituhr: ja

Fabrikat: Danfoss
Baureihe: AQUA Drive FC 202

oder gleichwertig

angebotenes Fabr./Typ:

'.........'
(vom Bieter zwingend auszufüllen)
Menge: 1,000 St

**01.04.16 Druckaufnehmer**
Druckaufnehmer  zum
Einbau in die Niveau-Standsäule am
Schwallwasserbehälter

Fabrikat: Endress+Hauser
Typ: Cerabar PMP23

oder gleichwertig

angebotenes Fabr./Typ:

'.........'
(vom Bieter zwingend auszufüllen)
Menge: 1,000 St

#### Bereich 01.05 Rohrleitungen und Formteile

*Hinweis*
Rohrverbindung PVC-U Rohre
Rohrverbindung reinigen und kleben in Position
enthalten

*Hinweis*
Rohrleitungsumbau von Bestand auf Neu
Rohr aus PVC-hart, mit glatten Enden,
Grau, RAL 7011 nach DIN 8061 (Abmessungen
 und Toleranzen nach DIN 8062)
Reihe 5 (PN 16)

*Hinweis*
Verklebung von PVC- U Rohren und Formteilen
Zum Verkleben von thermoplastischen Druckrohrleitungssystemen aus PVC-U nach EN 1452
(nur für Abwasserleitungen) und EN ISO 15493
  Für drucklose Rohrleitungssysteme nach EN1329
  Lösemittelhaltiger Klebstoff auf Basis von
Tetrahydrofuran (THF stabilisiert)
  Lange offene Zeit von 4 Minuten
  Spaltfüllend und thixotrop
  Tangit PVC-U erfüllt die Anforderungen der
DIN EN 14814, Klebstoffe für Druckrohrleitungssysteme aus thermoplastischen Kunststoffen für
Fluide und DIN EN 14680, Klebstoffe für drucklose,
thermoplastische Rohrleitungssysteme.
  CE-Kennzeichnung und DoP (00131) PN 16 / PVC-U
Verklebung von PVC-U Druckrohrleitungssystemen nach DIN
EN 14814 mit
einem Durchmesserspalt bis zu +0,6 mm und drucklose
Rohrleitungssysteme
nach DIN EN 14680 aus PVC-U gemäß EN ISO 15493 (PVC-U)
EN 1452 (nur für
Abwasserleitungen) und EN 1329
Verlegehinweise
Die Verlegung bei tieferen Temperaturen setzt äußerste
Sorgfalt
voraus. Rohre und Muffen
neigen bei Temperaturen unter +5°C zu einer Erhöhung
der
Schlagempfindlichkeit
(Versprödung), so dass bei Langzeiteinwirkung von
Lösemitteldämpfen, wie sie z.B.
bei Verschließen der Leitung während der
Trocknungsphase
auftritt, eine Schädigung
des Systems nicht ausgeschlossen werden kann.
Die offene Zeit ist die Zeit von Beginn des
Klebstoffauftrages bis
zum Fügen der Teile
und ist abhängig von der Filmstärke des Klebstoffs
und/oder der
Umgebungstemperatur.
Bei einer Filmstärke von 1 mm beträgt die offene Zeit
von
Tangit PVC-U:
Seite 4Technisches Merkblatt - 09/2018 - 7 Seite(n)
Temperatur °C Offene Zeit in Minuten (ca.)
20 4
25 3
30 2
40 1
>40 <1
Da Tangit PVC-U physikalisch abbindet wird der
Festigkeitsaufbau bei tiefen Temperaturen
unter Umständen stark verzögert. Bei Temperaturen
unter +5°C
sind daher besondere
Verlegetechniken erforderlich. Die zu klebenden
Rohrenden und
Verbindungsstücke
werden hierbei mit einem geeigneten Warmluftgebläse
(Ex-Ausrüstung!) handwarm
auf 25-30 °C erwärmt und die Klebearbeiten wie
beschrieben
ausgeführt. Die fertig
gestellte Verbindung muss ca.10 Minuten auf +20°C bis
+30°C
temperiert bleiben.
Die Verlegung von PVC-U Druckrohren und
Verbindungselementen setzt Sachkenntnis
in der Verarbeitung der Werkstoffe voraus. Diese
Hinweise sind
daher nur Erläuterungen,
die das geschulte Personal bei der Arbeit unterstützen
sollen.
Verlegeanleitungen der
Rohr- und Fittinghersteller sind ebenso zu beachten,
wie die
einschlägigen Richtlinien
und Arbeitsblätter der Verbände wie z.B.:
- DVS
- DVGW
- KRV-Verlegeanleitungen

*Hinweis*
In den EP der Rohrleitungen sind
nachstehende Arbeiten enthalten.
Sie werden nicht gesondert vergütet:
- Verschnitt von Rohrleitungen
- Befestigungsmaterial für Rohrbefestigungen mit
Körperschallisolierungen, Rohrschellen, Sonderbefestigungskonstruktionen, Festpunkte, Gewindestangen, Schienen-Befestigungsmaterial, Rohrdurchführungen, Rohrhülsen, Rohrrosetten,
Gleiteinlagen aus Kunststoff für handelsübliche
Rohrschellen
mit Schalldämmung.
inkl. Reinigen der Klebestellen mit geeignetem
Reiniger für
PVC-Rohre inkl. Kleber für PVC-Rohre

**01.05.1 Rohrleitung PVC-U, DN 20**
Kühlwasserleitung Ozonanlage
Bemerkung mit Klebemuffe, in Stangen
Rohrleitung PVC-U, DN 20 grau
Bezugsnorm DIN EN 8061/62
Nenndruck PN16
Werkstoff PVC-U
Vearbeitungsweise Kleberohr
Menge: 12,000 m

**01.05.2 Rohrleitung PVC-U, DN50**
Sorptions-Teilstromleitung
Bemerkung mit Klebemuffe, in Stangen
Rohrleitung PVC-U, DN50 grau
Bezugsnorm DIN EN 8061/62
Nenndruck PN16
Werkstoff PVC-U
Vearbeitungsweise Kleberohr
Menge: 15,000 m

**01.05.3 Rohrleitung PVC-U, DN 90**
Sorpitionsleitung Teilstrom
Bemerkung mit Klebemuffe, in Stangen
Rohrleitung PVC-U, DN 90 grau
Bezugsnorm DIN EN 8061/62
Nenndruck PN16
Werkstoff PVC-U
Vearbeitungsweise Kleberohr
Menge: 7,000 m

**01.05.4 Rohrleitung PVC-U, DN 125**
Rohwasserleitung
Bemerkung mit Klebemuffe, in Stangen
Rohrleitung PVC-U, DN 125 grau
Bezugsnorm DIN EN 8061/62
Nenndruck PN16
Werkstoff PVC-U
Vearbeitungsweise Kleberohr
Menge: 5,000 m

*Hinweis*
Formteile u. Zubehör in Klebeform

**01.05.5 T-Stück PVC-U, DN 125 x DN 90 x DN 125**
Erstfiltratleitung
T-Stück PVC-U, DN 125 x DN 90 x DN 125 reduziert
Klebemuffe
Material: PVC-U,Polyvinylchlorid ohne Weichmacher nach
DIN
8061
System PVC-U
Farbe: RAL 7011 - dunkelgrau
Nenndruck PN 16
Menge: 1,000 St

**01.05.6 Muffe, PVC-U, DN 20**
Kühlwasserleitung Ozonanlage
Muffe, PVC-U, DN20
Klebefitting
Material: PVC-U,Polyvinylchlorid ohne Weichmacher nach
DIN
8061
System PVC-U
Farbe: RAL 7011 - dunkelgrau
Nenndruck PN 16
Menge: 2,000 St

**01.05.7 Muffe PVC-U, DN 50**
Sorptions-Teilstromleitung
Muffe, PVC-U, DN50
Klebefitting
Material: PVC-U,Polyvinylchlorid ohne Weichmacher nach
DIN
8061
System PVC-U
Farbe: RAL 7011 - dunkelgrau
Nenndruck PN 16
Menge: 1,000 St

**01.05.8 Muffe PVC-U, DN 125**
Rohwasserleitung
Muffe, PVC-U, DN125
Klebefitting
Material: PVC-U,Polyvinylchlorid ohne Weichmacher nach
DIN
8061
System PVC-U
Farbe: RAL 7011 - dunkelgrau
Nenndruck PN 16
Menge: 2,000 St

**01.05.9 Winkel PVC-U, DN 20**
Kühlwasserleitung Ozonanlage
Winkel 90° aus PVC-U mit beidseitiger Klebemuffe DN20
geeignet zum Verkleben mit PVC-Rohr mit glatten
Rohrenden
(DIN 8061/8062)
Nenndruck PN 16
Menge: 10,000 St

**01.05.10 Winkel PVC-U, DN 90**
Erstfiltratleitung
Winkel 90° aus PVC-U mit beidseitiger Klebemuffe DN 90
geeignet zum Verkleben mit PVC-Rohr mit glatten
Rohrenden
(DIN 8061/8062)
Nenndruck PN 16
Menge: 6,000 St

**01.05.11 Winkel PVC-U, DN 125**
Rohwasserleitung
Winkel 90° aus PVC-U mit beidseitiger Klebemuffe DN 125
geeignet zum Verkleben mit PVC-Rohr mit glatten
Rohrenden
(DIN 8061/8062)
Nenndruck PN 16
Menge: 2,000 St

*Hinweis*
Probenahmestelle Reinwasser

**01.05.12 T-Stück PVC-U, DN 125 x DN 50 x DN 125**
Probenahmeanschluss T-Stk. Reinwasserleitung
T-Stück PVC-U DN125xDN50xDN125 reduziert
Klebemuffe
Material: PVC-U,Polyvinylchlorid ohne Weichmacher nach
DIN
8061
System PVC-U
Farbe: RAL 7011 - dunkelgrau
Nenndruck PN 16
Menge: 1,000 St

**01.05.13 Reduktion PVC-U, DN 50 x DN 20 kurz**
Probenahmeanschluss Reinwasser
Reduktion PVC-U, DN 50 x DN 20 kurz
Klebefitting
Bezugsnorm
DIN EN ISO 15494
Menge: 1,000 St

**01.05.14 Rohrleitung PVC-U, DN 20**
Probenahmeventil Reinwasser
Bemerkung mit Klebemuffe, in Stangen
Rohrleitung PVC-U, DN 20 grau
Bezugsnorm DIN EN 8061/62
Nenndruck PN16
Werkstoff PVC-U
Vearbeitungsweise Kleberohr
Menge: 1,000 m

**01.05.15 Reduktions-Nippel PVC-U, DN 20 x 3/8" IG m.Verstärkungsring**
Reduktions-Nippel PVC-U Klebefitting, DN 20 x 3/8" IG
m.Verstärkungsring
Menge: 1,000 St

**01.05.16 Probenahmeventil 3/8"**
Probenahmestelle Reinwasser

Probenahmeventil G 1/4" m. Adapter 3/8" Rotguss
selbstdichtend
Menge: 1,000 St

*Hinweis*
Teilstrom Sorptionsleitung

**01.05.17 T-Stück PVC-U, DN50x1 1/2" IG xDN50**
Sorptions-Teilstromleitung Manometer Saugseite
T-Stueck PVC-U, DN50x 1 1/2" IG xDN50
Durchgangsrichtung mit Klebemuffen, Abgang mit
Innengewinde; abgangsseitig Edelstahlring;
Bezugsnorm DIN EN ISO 15494
Nenndruck PN16
Menge: 1,000 St

**01.05.18 Reduzierstueck 1 1/2" x 1/2" Edelstahl 1.4571**
Reduzierstueck 1 1/2" x 1/2" Edelstahl 1.4571
Reduzierstück  mit Außen und Innengewinde  1 1/2" x
1/2"
Menge: 1,000 St

**01.05.19 T-Stück PVC-U, DN 125 x DN 50 x DN 125**
Sorptions-Teilstromleitung
T-Stück PVC-U, DN 125 x DN 50 x DN 125 reduziert
Kelebemuffe
Material: PVC-U,Polyvinylchlorid ohne Weichmacher nach
DIN
8061
System PVC-U
Farbe: RAL 7011 - dunkelgrau
Nenndruck PN 16
Menge: 1,000 St

**01.05.20 Winkel 90° PVC-U, DN 50**
Sorptions-Teilstromleitung
Winkel 90° PVC-U, DN 50
Klebefitting
Material: PVC-U,Polyvinylchlorid ohne Weichmacher nach
DIN
8061
System PVC-U
Farbe: RAL 7011 - dunkelgrau
Nenndruck PN 16
Menge: 10,000 St

**01.05.21 T-Stueck PVC-U, DN 40 x DN 20 x DN 40**
Teilstrom Sorptionsleitung Manomerter Druckseite
T-Stueck PVC-U, DN 40 x DN 20 x DN 40
Durchgangsrichtung mit Klebemuffen, Abgang mit
Innengewinde; abgangsseitig Edelstahlring;
Bezugsnorm DIN EN ISO 15494
Bezugsnorm DIN EN 8061/62
Nenndruck PN16
Menge: 1,000 St

**01.05.22 Uebergangsmuffennippel PVC-U, DN 20 / DN16 x 1/2"IG**
Teilstrom Sorptionsleitung Manometer Druckseite
Uebergangsmuffennippel PVC-U, DN 20 / DN 16 x 1/2"IG
Bezugsnorm
DIN EN ISO 15494
Nenndruck 16 PN
Menge: 1,000 St

**01.05.23 Winkel 90° PVC-U, DN 40**
Sorptions-Teilstromleitung
Winkel 90° aus PVC-U mit beidseitiger Klebemuffe DN 40
geeignet zum Verkleben mit PVC-Rohr mit glatten
Rohrenden
(DIN 8061/8062)
Nenndruck PN 16
Menge: 10,000 St

**01.05.24 T-Stück PVC-U, DN 125 x DN 50 x DN 125**
Sorptions-Teilstromleitung
T-Stück PVC-U, DN 125 x DN 50 x DN 125 reduziert
Kelebemuffe
Material: PVC-U,Polyvinylchlorid ohne Weichmacher nach
DIN
8061
System PVC-U
Farbe: RAL 7011 - dunkelgrau
Nenndruck PN 16
Menge: 1,000 St

**01.05.25 T-Stück PVC-U, DN 40 x DN 40 x DN 40**
Sorptionsfilter Entlüftung
T-Stück aus PVC-U mit dreiseitiger Klebemuffe DN 40
geeignet
zum Verkleben mit PVC-Rohr mit glatten Rohrenden
(DIN 8061/8062),Nenndruck PN 16
Menge: 2,000 St

**01.05.26 Bundbuchse und Flansch aus PVC-U, DN40**
Sorptionsfilter Entlüftung
Bundbuchse und Flansch aus PVC-U mit Klebemuffe DN 40,
geeignet zum Verkleben mit PVC-Rohr mit glatten
Rohrenden
(DIN 8061/8062), inkl. Schrauben, Muttern, U-Scheiben
und
Dichtungen.
Menge: 2,000 St

**01.05.27 Bundbuchse und Flansch aus PVC-U, DN80**
Sorptionsfilter Abgang Rohwasser
Bundbuchse und Flansch aus PVC-U, mit Klebemuffe DN 80,
geeignet zum Verkleben mit PVC-Rohr mit glatten
Rohrenden
(DIN 8061/8062), inkl. Schrauben, Muttern, U-Scheiben
und
Dichtungen.
Menge: 6,000 St

**01.05.28 T-Stueck PVC-U, DN 80 x DN 32 x DN 80**
Sorptionsfilter Rohwasserleitung
T-Stück PVC-U, DN 80 x DN 32 x DN 80 reduziert
Kelebemuffe
Material: PVC-U,Polyvinylchlorid ohne Weichmacher nach
DIN
8061
System PVC-U
Farbe: RAL 7011 - dunkelgrau
Nenndruck PN 16
Menge: 2,000 St

**01.05.29 Reduktions-Nippel PVC-U, DN 32 x 3/4" IG m.Verstärkungsring**
Sorptionsfilter Rohwasserleitung
Reduktions-Nippel PVC-U, DN32 x 3/4" IG
m.Verstärkungsring
Menge: 2,000 St

**01.05.30 Reduzierstueck 3/4" x 1/2" Edelstahl 1.4571**
Sorptionsfilter Rohwasserleitung
Reduzierstueck 3/4" x 1/2" Edelstahl 1.4571
Menge: 2,000 St

**01.05.31 T-Stück PVC-U, DN 125 x DN 90 x DN 125**
Sorptionsfilter Rohwasserleitung
T-Stück PVC-U, DN 125 x DN 90 x DN 125
Durchgangsrichtung
mit Klebemuffen, Abgang mit Innengewinde; abgangsseitig
Edelstahlring;
Bezugsnorm DIN EN ISO 15494
Bezugsnorm DIN EN 8061/62
Nenndruck PN16
Menge: 1,000 St

#### Bereich 01.06 Insgemeinkosten

**01.06.1 Elektrische Anschlüsse herstellen**
Elektrische Anschlüsse herstellen
an allen vom Fachunternehmer
installierten Geräten
komplett incl. Anlegen und Aufklemmen, verdrahten und
Funktionskontrolle incl. allem erforderlichen Material
und Hilfsgeräten
Die Verkabelung erfolgt bauseits
incl. Aufklemmen auf vom Fachunternehmer gelieferten
Schaltschränken
Menge: 1,000 psch

**01.06.2 Kabelzuglisten**
Erstellen von Kabelzugslisten für alle elektrischen
Verbraucher
und Fühler, wie bsp., Pumpen, Stellantriebe,
Druck -und Temperaturführler, etc.

Die Listen sind in digitaler Form, bsp. PDF Format zu
übergeben.
Beinhaltet sein muss in der Aufstellung:

Bezeichnung des Verbrauchers
Aufstellort des Verbrauchers
Kabeltyp
Kabellänge
Angaben zur erforderlichen Absicherung im
Unterverteiler
Angaben zu evtl. erforderlichen zusätzlichen
Schutzeinrichtungen
Menge: 1,000 psch

**01.06.3 EDE-Liste**
EDE-Liste
Bereitstellung der Datenpunktlisten (EDE-Datei) als
detaillierte
Auflistung aller Datenpunkte in einer angehängten CSV-
oder
Excel-Datei (EDE-File).

Beschreibung der Spalten in der EDE-Liste:

  Objekt-ID (OID): Eindeutige Identifikation.
  Objektname: Eindeutige Bezeichnung (z.B.
"HLT_Raum_101_Sollwert").
  Objekttyp: Z.B. Analog Value (AV), Binary Value
(BV),
Setpoint (SV).
  Einheit: z.B. °C, %,.
  Adressierung: BACnet-Adresse (IP, MS/TP).
  Funktion: Messung, Sollwertvorgabe, Schaltbefehl,
Störungsmeldung.
  Standard-Geräteprofil/Funktionszuordnung: (z.B.
AMEV-konform).
  Anmerkung/Bemerkung: Spezifische Hinweise.

Nachweis der BACnet-Interoperabilität durch PICS
(Protocol
Implementation Conformance Statement) und AMEV-Testate.

Lieferung der vollständigen EDE-Listen im geforderten
Format
zur Inbetriebnahme.
Menge: 1,000 psch

*Hinweis*
Druck- und Dichtheitsprüfung
der neu hergestellteen bzw. geänderten
PVC-Rohrleitungen der
Schwimmbadtechnik nach DIN 19643, DIN EN 16713-2 und
DIN EN 805, inkl. Prüfprotokoll.

inkl. Bereitstellung aller erforderlichen Prüfgeräte,
temporäre
Demontage und Wiedermontage prüfbedingter Bauteile
sowie
Entleerung der Rohrleitungen nach Abschluss der
Prüfung.
Druckprüfung wird mit Wasser durchgeführt

**01.06.4 Druckprüfung der Rohrleitungen**
Druckprüfung

Die Termine sind rechtzeitig vor Durchführung
der Arbeiten mit der Bauleitung abzustimmen.
Bei der Druckprüfung ist ein Vertreter der Bauleitung
anwesend.
Über die fachgerechte Druckprüfung der Anlage ist
durch den AN ein Protokoll anzufertigen.
Druckprüfung wird mit Wasser durchgeführt
Menge: 1,000 St

*Hinweis*
Spülen und Desinfizieren der Rohrleitungen
Öffentliches Schwimmbad  Schwimmbadtechnik
PVC-Rohrleitungen
Spülen aller im Zuge der Sanierungs-, Umbau- oder
Instandsetzungsmaßnahmen neu hergestellten oder
geänderten
Rohrleitungen der Schwimmbadtechnik zur Entfernung von
Verunreinigungen vor Inbetriebnahme der Anlage.
Leistungsumfang:
Spülen der Rohrleitungen für:
Beckenwasserumwälzung
Filtrations- und Rückspülleitungen
Überlauf- und Entleerungsleitungen
Rohrmaterial: PVC-U / PVC-C Spülung abschnittsweise
entsprechend dem Anlagenaufbau, Einschließlich aller
zugehörigen Formstücke und Armaturen, Absperren und
Sichern nicht zu spülender Anlagenteile.
Ausführung:
Spülmedium: Trinkwasser gemäß
Trinkwasserverordnung,Spülung mit
ausreichenderFließgeschwindigkeit, sodass lose
Partikel,
Montage- und Fertigungsrückstände (z. B.Späne, Staub,
Klebstoffreste) sicher entfernt werden.Spülen bis
klares,
sichtfrei sauberes Wasser austritt.Durchführung vor
Desinfektions- bzw. Inbetriebnahmemaßnahmen Beachtung
der Herstellerangaben für PVC-Rohrsysteme und
Armaturen.
Normen und Vorschriften:
DIN 19643  Aufbereitung von Schwimm- und
Badebeckenwasser
DIN EN 16713-2  Schwimmbäder, Umwälzsysteme
DIN EN 805  Wasserversorgung  Anforderungen an
Rohrleitungen
DIN 1988 / DIN EN 806  Trinkwasser-Installationen
Herstellerangaben der verwendeten Rohr- und
Armaturensysteme
Dokumentation
Bezeichnung der gespülten Leitungsabschnitte, Datum und
Spülmedium, Bestätigung ordnungsgemäße Durchführung.
Übergabe an Bauleitung / Auftraggeber
Inkl. Bereitstellung aller erforderlichen Geräte und
Anschlüsse,
Ableiten und fachgerechte Entsorgung des Spülwassers
sowie
Wiederherstellung des betriebsbereiten Zustans der
Anlage
nach dem Spülen.

**01.06.5 Spülen der Anlage**
Spülen der Anlage

zur Beseitigung von Schmutzpartikeln und
Bearbeitungsrückständen im Anlagensystem, gem.
DIN 19643 (Aufbereitung von Schwimm- und
Badebeckenwasser)
 insbesondere im Kontext der Wasserdesinfektion und
-zirkulation, sowie durch die DIN EN 806-4
(Trinkwasserinstallationen, wenn es um die Zuleitungen
geht)
Menge: 1,000 psch

*Hinweis*
Einweisung/ Dokumentation sowie Übergabe an den
Betreiber
Die Einweisung/ Dokumentation sowie Übergabe ist durch
ein
Protokoll Nachzuweisen

**01.06.7 Inbetriebnahme des Badewasserschaltschrankes und der kompletten Aufbereitungsanlage, inkl. neuer Ozonanlage und BACnet-Kommunikation mit der Gebäudeleittechnik**
Inbetriebnahme des Badewasserschaltschrankes
und der kompletten Aufbereitungsanlage, inkl.
neuer Ozonanlage und BACnet-Kommunikation mit
der Gebäudeleittechnik
Einweisung des Bedienpersonals
in die Funktionen, Bedienung sowieFehlerdiagnose,
Wartung
und Störungsbeseitigung des Lieferumfanges.
Die Einweisung erfolgt nach Inbetriebnahme und ggfs.
während
des Probebetriebes und muss von qualifizierten
Fachpersonal
vorgenommen werden.
Die Dauer der Einweisung richtet sich nach der
Komplexität der
Anlagen sowie der herstellerspezifischen Merkmale und
ist vom
Bieter zu ermitteln.
Die Einweisung ist durch ein Protokoll Nachzuweisen
Menge: 1,000 St

**01.06.8 Inbetriebnahme der fertig installierten und elektrisch verdrahteten Aufbereitungsanlage mit Einweisung des Bedienungspersonals und Übergabe der Bedienungsanleitung**
Inbetriebnahme der fertig installierten
und elektrisch verdrahteten Aufbereitungsanlage mit
Einweisung des Bedienungspersonals und Übergabe der
Bedienungsanleitung
Die Einweisung ist durch ein Protokoll Nachzuweisen
Menge: 1,000 psch

**01.06.9 Betreuung und Nachkontrolle der neuen Verfahrenskombination/Anlagenkomponenten während der Einfahrphase (3 4 Wochen) nach der Inbetriebnahme**
Menge: 1,000 psch

*Hinweis*
Allgemeine Insgemeinkosten

**01.06.10 Funktionsschaltbild DIN A 1 Format der Anlagen farbig angelegt**
Funktionsschaltbild DIN A 1 Format der Anlagen farbig
angelegt
zur Aufhängung hinter Glas in der Technikzentrale.
Menge: 1,000 psch

**01.06.11 Revisionsunterlagen**
Revisionsunterlagen
Erstellen der Anlagendokumentation in 3-facher
Ausfertigung

Die Bestandsunterlagen haben mit der Bauausführung, den
installierten Anlagen und den Anlagenzeichnungen
überein- zustimmen. Die Bestandsunterlagen sind
geordnet mit äußerer Angabe des Inhaltes, Gewerkes und
Bauvorhabens in Mappen oder Büro - Ordner in 3 - facher
Ausführung zu übergeben. Mindestens drei Wochen vor
Inbetriebnahme der Anlage ist vorab ein zusätzliches
Exemplar der kompletten Bestandsunterlagen zwecks
Prüfung dem Fachingenieur vorzulegen.

Der Auftraggeber behält sich jederzeit die
Nachforderung von zusätzlichen Angaben zu den
Bestandsunterlagen vor. Die zu erbringenden Unterlagen
sind wie folgt nach Anlagensystem zu gliedern :

A) Inhaltsverzeichnis

B) Zeichnungsverzeichnis

C) Anlagenbeschreibung

D) Bedienungsanweisung

E) Wartungsunterlagen

F) Ersatzteilaufstellung

G) Technische Berechnungen

H) Protokoll zur Funktionsprüfung und
Messungen zu Funktionsprüfungen

I) Protokolle zu Leistungsmessungen

J) Bestandszeichnungen

K) Behördliche Abnahmen

L) Werksatteste

M) Protokolle der Einweisung

Zu Punkt C)

Anlagenbeschreibung

dazu gehören :

Eine detaillierte Anlagenübersicht mit sämtlichen
Gewähr- leistungsdaten unter Angabe der vorgegebenen
Voraussetzungen sowie Erläuterung der Anlagen und
Funktion.

Zu Punkt D)

Bedienungsanweisung

dazu gehören :

Ausführliche Beschreibung der Betätigung der Anlagen,
nach Systemen bzw. Anlagen getrennt.

Zur Verdeutlichung aller erforderlichen Anweisungen
sind Anlagenschemen mit ent- sprechenden
Identifikationsnummern zu erstellen, aus denen der
chronologische Ablauf aller Betriebszustände
einwandfrei erkennbar ist.

Ergänzend sind die entsprechenden technischen
Unterlagen des Geräteherstellers mit Einbaumaßnahmen
und allen technischen Daten sortiert abzugeben.

zu Punkt E)

Wartungsunterlagen

dazu gehören :

Eine Wartungsliste, unterteilt in Gruppen, (z. B.
allgemeine Luft-, Heizungs- oder Sanitärtechnik,
Schalt- und Regelanlagen, Abscheider,
Ölfeuerungstechnik, Wasseraufbereitung, Kältetechnik,
Hebeanlagen etc.) mit Angaben des Einbauortes, des
Fabrikates, einschl. Typ, der Leistungsdaten, der
durchzuführenden Arbeiten lt. Arbeitskarte und der
Angabe der Inspektionen und Wartungen pro Jahr. Ferner
sind alle notwendigen Schmiermittel, Reinigungsmittel,
etc. aufzulisten. Die entsprechenden Arbeitskarten mit
Identifikationsnummern und detaillierter Auflistung der
einzelnen Arbeitsgänge.

Eine Auflistung der Arbeiten, die durch das
Bedienungspersonal auszuführen sind in Abhängigkeit von
Zeitintervallen (z.B. täglich, wöchentlich, monatl).

zu Punkt F)

Ersatzteilaufstellung

dazu gehören :

Aufstellung aller dem Verschleiß unterliegenden
Anlagenteile wie z.B. Keilriemen, Kupplungen,
Schaltgerät, Kompensatoren, Sicherungen,
Stopfbuchspackungen, Dichtungen usw. mit Angaben von
Hersteller (Hauptwerk), Typ, Größe, Leistung und
Bestelldaten, Materialeinzelpreise (Bindefrist für den
abgeschlossenen Wartungsraum).

zu Punkt G)

Technische Berechnungen (soweit erforderlich)

Diese sind durch den Auftragnehmer vom Planer
anzufordern, zu überprüfen, soweit nach VOB gefordert,
erforderlichenfalls zu korrigieren und beizufügen.

Dazu gehören :

Bei Sanitäranlagen z.B.

Berechnung des Kalt- und Warmwasserbedarfs.
Rohrnetzberechnungen Kaltwasser-, Warmwasser-,
Zirkulationsanlagen. (soweit erforderlich)

Berechnungen von Druckerhöhungsanlagen und Pumpen.
(soweit erforderlich)

Berechnungen von
Warmwasserbereitungsanlagen
- Speichergrößen, Speicherkapazität

- Berechnung von Feuerlöschanlagen
- Wassermengen, Druckhöhen,
Druckerhöhungsanlagen

- Berechnung von
Wasseraufbereitungsanlagen
- Größe, Kapazität, Verbrauch -

Berechnung von Abwasseranlagen

Berechnung von Hebeanlagen, Abscheideranlagen,
Sammelgruppen, Abwasseraufbereitung

Berechnung von Gasverbrauchsanlagen

Berechnung von Zu- und Abluft sowie Lüftungsverbund bei
Gasfeuergeräten

Berechnung von Abgasanlagen bei Gasfeuerstätten

Zu Punkt H)

Protokolle zur Funktionsprüfung und Messungen zu
Funktionsprüfungen

dazu gehören :

Rechtsverbindliche vom Auftragnehmer und Beauftragten
des Auftraggebers unterschriebene Protokolle der
Abnahmen und zugehörigen Messungen. Die Gerätekenninien
mit eingetragenen Betriebspunkten und
Kanal-Rohrnetzkennlinien sowie die Stromaufnahme der
Elektromotore aller Aggregate und Auflistung der
eingestellten Werte an den Schutzvorrichtungen, Mess-
und Regelanlagen usw.

Zu Punkt I)

Protokolle zu Leistungsmessungen

dazu gehören :

Die Unterlagen wie vor, jedoch zu den geforderten
Leisltungsmessungen.

Zu Punkt J)

Bestandszeichnungen

Bestandszeichnungen in DIN - Formaten sind 3 - fach
farbig nach DIN angelegt, nach
DIN 824 gefaltet, nach Blattnummern geordnet

Bestandszeichnungen sind mit deutlicher Aufschrift
"Bestandsplan" , einer eindeutigen Bezeichnung, einer
Blatt - Nummer, dem Firmenstempel, der
rechtsverbindlichen Unterschrift und dem Datum zu
versehen.

Mit der Unterschrift wird bestätigt, daß die
Darstellungen auf den Plänen der wirklichen Ausführung
entsprechen.

Rohrleitungen und Kanäle sind mit Dimensionen zu
versehen, Durchflußmenge und Fließrichtung sind
einzutragen.

Die Beschriftung und Kennzeichnung muß so ausführlich
sein, daß ohne zusätzliche Information eine
einwandfreie Darstellung der Anlage gegeben ist.

Es sind sämtliche wichtige technische Daten wie
Leistungen, Größe, elektr. Daten, Sollwerte von
Fördermengen, Temperaturen und dergl. einzutragen sowie
Einstellwerte.

Die Bestandszeichnungen müssen folgende Unterlagen
enthalten :

z. B.

Grundrisszeichnungen der Anlagen mit allen zugeordneten
Rohrleitungen, Armaturen, Pumpen usw. im Maßstab 1 :
50.

Zeichnungen der Zentralen in Draufsicht, Ansicht bzw.
Schnitt Maßstab mind. 1 : 50 (falls erforderlich 1 :
20)

Zeichnungen von Einzelteilen (falls erforderlich) als
Detailplan
in Draufsicht, Ansicht bzw. Schnitt M 1 : 20/ 1 : 25
sowie Abwicklungen.

System- und Schemazeichnungen mit Darstellung der
Anlagenfunktion, Eintragung der Betriebswerte sowie den
unter Punkt "Bedienungsanweisung" genannten
Erfordernissen.

Schaltpläne für Steuerung, Schaltung und Signalisierung
sowie für die gesamte Regeleinrichtung.

Bestandspläne der Schaltschränke mit folgenden Angaben:

Frontansicht mit Gerätebezeichnung Aufbauplan mit
Geräteansicht Wirk - Strom - Laufplan Klemmanschlußplan
mit Kabel - Nummern Kabelliste Positionspläne der
einzelnen Geräte mit zugehöriger Sromkreisbezeichnung.

Eine Planfortschreibung durch den Auftraggeber oder
dessen Vertreter erfolgt nicht. In Abweichung zu § 3
Abs. 1
VOB/B sind sämtliche Änderungen der Ausführung der
technischen Anlagen gegenüber der der zum Zeitpunkt der
Baufertigstellung gültigen Ausführungsplanung des
Auftraggebers eigenständig durch den  Fachunternehmer
in den Revisionsplänen nachzuführen.
Eine separate Vergütung hierfür erfolgt nicht

Zu Punkt K)

Behördliche Abnahmen

dazu gehören :

Abnahmebescheinigungen der Bauaufsichtsbehörde, und
Entwässerungsamt- soweit erforderlich, der Stadtwerke,
der Gaswerke und sonstiger Sachverständiger.
Menge: 1,000 psch

**01.06.16 Beschilderung der Anlage komplett mit Fließrichtungspfeilen**
Beschilderung der Anlage
komplett mit Fließrichtungspfeilen
und genauer Bezeichnung der
Anlagenkomponenten
max. 30 St. Fließrichtungspfeile
Menge: 1,000 psch

#### Bereich 01.07 Stundenlohn

*Hinweis*
Bei der Kalkulation der Stundensätze ist zu
ist zu berücksichtigen, daß diese Leistungen im
Zuge des Gesamtauftrages erbracht werden
und daher besondere Werkzeuggestellung und
zusätzliche Transportkosten nicht erforderlich
werden.

In die Stundensätze sind alle Nebenkosten wie
Montagezulagen, Auslösungen, Fahrtkosten usw.
einzurechnen.

Verbindliche Überstundenzuschläge:

Normale Überstunden: 25 %
Nachtstunden: 40 %
Sonntagsstunden: 50 %
Feiertagsstunden: 125 %

Die Durchführung von Arbeiten hat auf Zeitnachweis zu
erfolgen und ausschliesslich nach Anweisung der
Bauleitung!

Für alle anfallenden Stundenlonhnarbeiten werden
vorsorglich vorgesehen:

**01.07.1 Hilfsmonteurstunden**
Menge: 5,000 h

**01.07.2 Monteurstunden**
Menge: 5,000 h

**01.07.3 Obermonteurstunden**
Menge: 5,000 h

*Hinweis*
Die Abrechnung der Arbeiten erfolgt entsprechend
dem tatsächlichen Aufwand und ist von der Bauleitung zu
bestätigen.

USt %: 19,00
